# Pavillon
Award (GAEB 90, DA86)
Currency: EUR
Client: Georg Dangl

## Additional text
Created with Dangl GAEB Tool
  Copyright 2013 - 2019 Dangl IT GmbH
  www.dangl-it.com
  Version 1.6.1 (Built: 02.01.2019 20:25)

## Bill of quantities
Date: 07.01.19

*Note*
Submission by August 15th
This is an example project

### 01 Main Building

#### 01.01 General

**01.01.001 Site Preparation**
Preparation of the site before construction start.
Quantity: 1.000 Flat; Unit price: 800.00; Amount: 800.00

Total 01.01 General: 800.00

Total 01 Main Building: 800.00

### 02 Services

#### 02.02 Construction

**02.02.001 Excavation**
Excavation for the building pit.
Quantity: 950.000 m³; Unit price: 9.00; Amount: 8550.00

**02.02.002 Filling**
Filling of excavated building pit with proper material
for foundation.
Quantity: 600.000 m³; Unit price: 6.00; Amount: 3600.00

**02.02.003 Soil Removal**
Removal of unusable excavated soil from the
construction site.
Quantity: 350.000 m³; Unit price: 12.00; Amount: 4200.00

**02.02.004 Conrete Slabs**
Quantity: 800.000 m²; Unit price: 40.00; Amount: 32000.00

**02.02.005 Concrete Walls**
Quantity: 240.000 m²; Unit price: 35.00; Amount: 8400.00

Total 02.02 Construction: 56750.00

Total 02 Services: 56750.00

Total Bill: 57550.00; VAT %: 19.00; Gross total: 68484.50
